# Bandeja de chapa perforada sistema click, referencia 75822060 de la gama Pemsaband LX de Pemsa. 60x60. Protección: PG

- Propiedad del archivo: CONSTRUNARIO
- Formato: FIEBDC-3/2012
- Programa: Construnario Versión 3.51
- Fecha de los precios: 16/04/2024
- Divisa: EUR

**PEM75822060** u Bandeja de chapa perforada sistema click, referencia 75822060 de la gama Pemsaband LX de Pemsa. 60x60. Protección: PG
Precio: 28.74
Bandeja de chapa perforada y embutida de acero de 35, 60, 85 y 100 mm de altura, con Sistema de protección GC o PG, con borde de seguridad. Ala de alto 60 mm, Ancho 60 mm. La bandeja Pemsaband® LX esta indicada para soporte y conducción de cables eléctricos en cargas medias y ligeras. La facilidad de montaje gracias a su sistema click de unión rápida enchufable entre tramos, permiten ahorrar en material y mano de obra. Dispone de una amplia variedad de tamaños para una elección acorde a las necesidades de cada instalación. Código EAN: 8431927093868 Código ETIM 8.0: EC000047
