# Bandeja de chapa perforada y reforzada de acero, referencia 76132300 de la gama Pemsaband RX de Pemsa. 60x300. Protección: GC

- Propiedad del archivo: CONSTRUNARIO
- Formato: FIEBDC-3/2012
- Programa: Construnario Versión 3.51
- Fecha de los precios: 16/04/2024
- Divisa: EUR

**PEM76132300** u Bandeja de chapa perforada y reforzada de acero, referencia 76132300 de la gama Pemsaband RX de Pemsa. 60x300. Protección: GC
Precio: 224.19
Bandeja de chapa perforada y reforzada de acero de 60, 85 y 100 mm de altura, con Sistema de protección GC o PG, con borde de seguridad. Ala de alto 60 mm, Ancho 300 mm, De espesor de 1.5 mm. La bandeja Pemsaband® RX con un espesor de 1,5 mm esta indicada para soporte y conducción de cables eléctricos en cargas elevadas. Dispone de una amplia variedad de tamaños para una elección acorde a las necesidades de cada instalación. Código EAN: 8431927043177 Código ETIM 8.0: EC000047
