# Bandeja de chapa perforada, referencia 76462400 de la gama Pemsaband de Pemsa. 60x400. Protección: I316L

- Propiedad del archivo: CONSTRUNARIO
- Formato: FIEBDC-3/2012
- Programa: Construnario Versión 3.51
- Fecha de los precios: 16/04/2024
- Divisa: EUR

**PEM76462400** u Bandeja de chapa perforada, referencia 76462400 de la gama Pemsaband de Pemsa. 60x400. Protección: I316L
Precio: 436.44
Bandeja de chapa perforada y embutida de acero inoxidable AISI 304 o AISI 316L de 60 mm de altura, con borde de seguridad. Ala de alto 60 mm, Ancho 400 mm. La bandeja Pemsaband® INOX esta indicada para soporte y conducción de cables eléctricos en cargas medias y ligeras. La facilidad de montaje gracias a su sistema click de unión rápida enchufable entre tramos, permiten ahorrar en material y mano de obra. Dispone de una amplia variedad de tamaños para una elección acorde a las necesidades de cada instalación. Con sistema de protección INOX, Acabado Acero Inoxidable AISI 316L Código EAN: 8431927077615 Código ETIM 8.0: EC000047
