# Bandeja de chapa ciega, referencia 76562500 de la gama Inducanal de Pemsa. 60x500. Protección: I316L

- Propiedad del archivo: CONSTRUNARIO
- Formato: FIEBDC-3/2012
- Programa: Construnario Versión 3.51
- Fecha de los precios: 16/04/2024
- Divisa: EUR

**PEM76562500** u Bandeja de chapa ciega, referencia 76562500 de la gama Inducanal de Pemsa. 60x500. Protección: I316L
Precio: 599.06
Bandeja de chapa ciega y embutida de acero inoxidable AISI 304 o AISI 316L de 60 mm de altura, con Sistema de protección GC o PG, con borde de seguridad. Ala de alto 60 mm, Ancho 500 mm. La bandeja Pemsaband® INOX esta indicada para soporte y conducción de cables eléctricos en cargas medias y ligeras. La facilidad de montaje gracias a su sistema click de unión rápida enchufable de rápida conexión entre tramos, permiten ahorrar en material y mano de obra. Dispone de una amplia variedad de tamaños para una elección acorde a las necesidades de cada instalación. Acabado Acero Inoxidable AISI 316L Código EAN: 8431927078049 Código ETIM 8.0: EC000047
