# Racor recto básico de poliamida 6, referencia 81000124 de Pemsa. M32 (DN21). Gris claro RAL7035

- Propiedad del archivo: CONSTRUNARIO
- Formato: FIEBDC-3/2012
- Programa: Construnario Versión 3.51
- Fecha de los precios: 16/04/2024
- Divisa: EUR

**PEM81000124** u Racor recto básico de poliamida 6, referencia 81000124 de Pemsa. M32 (DN21). Gris claro RAL7035
Precio: 1.49
Racor recto básico de poliamida 6 autoextinguible libre de halógenos para montaje de tubos plásticos flexibles y helicoidales.Índice de protección IP65. Disponible en rosca métrica y PG para diversas medidas de tubo. Cuerpo y tuerca en color gris (RAL 7035). Código EAN: 8431927115225 Código ETIM 8.0: EC001178
