# Clip fijación tubo DN20 rojo de Pemsa

- Propiedad del archivo: CONSTRUNARIO
- Formato: FIEBDC-3/2012
- Programa: Construnario Versión 3.51
- Fecha de los precios: 16/04/2024
- Divisa: EUR

**PEM81000278** u Clip fijación tubo DN20 rojo de Pemsa
Precio: 1.79
Clip fijación tubo DN20 rojo de Pemsa Código EAN: 8431927122049
