# Bisagra C nivel aislante Metatray 60 de Pemsa

- Propiedad del archivo: CONSTRUNARIO
- Formato: FIEBDC-3/2012
- Programa: Construnario Versión 3.51
- Fecha de los precios: 16/04/2024
- Divisa: EUR

**PEM81000286** u Bisagra C nivel aislante Metatray 60 de Pemsa
Precio: 6.48
Bisagra C nivel aislante Metatray 60 Código EAN: 8431927122124
