# Unión derivación aislante Metatray 100 de Pemsa

- Propiedad del archivo: CONSTRUNARIO
- Formato: FIEBDC-3/2012
- Programa: Construnario Versión 3.51
- Fecha de los precios: 16/04/2024
- Divisa: EUR

**PEM81000289** u Unión derivación aislante Metatray 100 de Pemsa
Precio: 15.36
Unión derivación aislante Metatray 100 de Pemsa Código EAN: 8431927122155
