# Retenedor tapa Metatray 150 rojo de Pemsa

- Propiedad del archivo: CONSTRUNARIO
- Formato: FIEBDC-3/2012
- Programa: Construnario Versión 3.51
- Fecha de los precios: 16/04/2024
- Divisa: EUR

**PEM81000291** u Retenedor tapa Metatray 150 rojo de Pemsa
Precio: 3.79
Retenedor tapa Metatray 150 rojo de Pemsa Código EAN: 8431927122179
