# Pie elevador aislante Metatray 50 de Pemsa

- Propiedad del archivo: CONSTRUNARIO
- Formato: FIEBDC-3/2012
- Programa: Construnario Versión 3.51
- Fecha de los precios: 16/04/2024
- Divisa: EUR

**PEM81000294** u Pie elevador aislante Metatray 50 de Pemsa
Precio: 2.00
Pie elevador aislante Metatray 50 de Pemsa Código EAN: 8431927122209
