# Fijación Tapa Metatray 60 I316L de Pemsa

- Propiedad del archivo: CONSTRUNARIO
- Formato: FIEBDC-3/2012
- Programa: Construnario Versión 3.51
- Fecha de los precios: 16/04/2024
- Divisa: EUR

**PEM81000296** u Fijación Tapa Metatray 60 I316L de Pemsa
Precio: 3.91
Fijación Tapa Metatray 60 I316L de Pemsa Código EAN: 8431927122223
