# Kit tornillo clip aislante M8 Metatray de Pemsa

- Propiedad del archivo: CONSTRUNARIO
- Formato: FIEBDC-3/2012
- Programa: Construnario Versión 3.51
- Fecha de los precios: 16/04/2024
- Divisa: EUR

**PEM81000297** u Kit tornillo clip aislante M8 Metatray de Pemsa
Precio: 0.88
Kit tornillo clip aislante M8 Metatray de Pemsa Código EAN: 8431927122230
