# Kit tornillo aislante DIN603 M8 Metatray de Pemsa

- Propiedad del archivo: CONSTRUNARIO
- Formato: FIEBDC-3/2012
- Programa: Construnario Versión 3.51
- Fecha de los precios: 16/04/2024
- Divisa: EUR

**PEM81000298** u Kit tornillo aislante DIN603 M8 Metatray de Pemsa
Precio: 0.38
Kit tornillo aislante DIN603 M8 Metatray de Pemsa Código EAN: 8431927122247
