# Tabique separador metálico con sistema click, referencia 810000312 de Pemsa. Ala: 60. Protección AZ+

- Propiedad del archivo: CONSTRUNARIO
- Formato: FIEBDC-3/2012
- Programa: Construnario Versión 3.51
- Fecha de los precios: 16/04/2024
- Divisa: EUR

**PEM81000312** m Tabique separador metálico con sistema click, referencia 810000312 de Pemsa. Ala: 60. Protección AZ+
Precio: 29.52
Tabique separador metálico con sistema click para separación de distintos tipos de cableado en bandejas Rejiband®, Pemsaband®, Megaband®, disponible en varias alturas y en varios Sistemas de protección, favorece el apantallamiento entre cables de datos y de alimentación dentro de la misma instalación.. Tabique separador metálico con sistema click para separación de distintos tipos de cableado en bandejas Rejiband®, Pemsaband®, Megaband®.. Tabique separador metálico con sistema click para separación de distintos tipos de cableado en bandejas Rejiband®, Pemsaband®, Megaband®, disponible en varias alturas y en varios Sistemas de protección, favorece el apantallamiento entre cables de datos y de alimentación dentro de la misma instalación. . Disponible en varias alturas y en varios Sistemas de protección, favorece el apantallamiento entre cables de datos y de alimentación dentro de la misma instalación. Código EAN: 8431927123398
