# Soporte horizontal de 41x41 mm, referencia 82002608 de Pemsa. Ancho: 200. Protección: GC

- Propiedad del archivo: CONSTRUNARIO
- Formato: FIEBDC-3/2012
- Programa: Construnario Versión 3.51
- Fecha de los precios: 16/04/2024
- Divisa: EUR

**PEM82002608** u Soporte horizontal de 41x41 mm, referencia 82002608 de Pemsa. Ancho: 200. Protección: GC
Precio: 58.92
Soporte horizontal de 41x41 mm para la fijación a pared de bandejas portacables, tubos eléctricos y otras instalaciones de tuberías de calefacción, A/A, sistemas contra incendios, etc. Ancho 200 mm. Excelente capacidad de carga. Sistema robusto y seguro. Fabricado en acero, disponible en varios sistemas de protección. Con sistema de protección GC Código EAN: 8431927110190 Código ETIM 8.0: EC001003
