# Soporte base rail 3C, referencia 82003161 de Pemsa. Ancho: 200. Protección: GC

- Propiedad del archivo: CONSTRUNARIO
- Formato: FIEBDC-3/2012
- Programa: Construnario Versión 3.51
- Fecha de los precios: 16/04/2024
- Divisa: EUR

**PEM82003161** u Soporte base rail 3C, referencia 82003161 de Pemsa. Ancho: 200. Protección: GC
Precio: 32.13
Soporte Base para Rail a 3 caras que se conectan de forma variada a las perforaciones en las tres caras de los Railes. Ancho 200 mm. Facilita la fijación y apoyo base de los railes 3C. Fabricado en acero, disponible en varios sistemas de protección. Con sistema de protección GC Código EAN: 8431927112446 Código ETIM 8.0: EC001003
