# Bandeja de rejilla, referencia 82003265 de la gama Rejitech G+ SAFECu de Pemsa. 100x 60x2 m. Protección: CU

- Propiedad del archivo: CONSTRUNARIO
- Formato: FIEBDC-3/2012
- Programa: Construnario Versión 3.51
- Fecha de los precios: 15/04/2024
- Divisa: EUR

**PEM82003265** u Bandeja de rejilla, referencia 82003265 de la gama Rejitech G+ SAFECu de Pemsa. 100x 60x2 m. Protección: CU
Precio: 92.34
Rejitech G+ SAFECu. bandeja de rejilla Código EAN: 8431927115669 Código ETIM 8.0: EC000853
