# Fijación metálica para la unión de soportes, referencia 82003269 de la gama Rejitech de Pemsa. Protección: CU

- Propiedad del archivo: CONSTRUNARIO
- Formato: FIEBDC-3/2012
- Programa: Construnario Versión 3.51
- Fecha de los precios: 15/04/2024
- Divisa: EUR

**PEM82003269** u Fijación metálica para la unión de soportes, referencia 82003269 de la gama Rejitech de Pemsa. Protección: CU
Precio: 4.63
Fijación metálica para la unión de soportes u otros accesorios a bandejas de rejilla Rejitech® SAFECu. Se compone de una placa de 20 mm de ancho, con tornillo M 6 y tuerca. Fabricada en acero con sistema de protección CU. Código EAN: 8431927115706 Código ETIM 8.0: EC001003
