# Soporte reforzado R-Plus para bandejas Rejiband, referencia 82003283 de Pemsa. Ancho: 150. Protección: CU

- Propiedad del archivo: CONSTRUNARIO
- Formato: FIEBDC-3/2012
- Programa: Construnario Versión 3.51
- Fecha de los precios: 15/04/2024
- Divisa: EUR

**PEM82003283** u Soporte reforzado R-Plus para bandejas Rejiband, referencia 82003283 de Pemsa. Ancho: 150. Protección: CU
Precio: 46.83
Soporte reforzado para bandejas Rejiband® SAFECu en montaje a pared, a pared sobre rail, o en montajes a techo, instalado a través de péndulos reforzados. Ancho 150 mm. Sistema de soporte reforzado para techo o pared recomendado para cargas elevadas. Fabricado en acero con sistema de protección CU. Código EAN: 8431927115836 Código ETIM 8.0: EC000022
