# Curva soporte radio, referencia 82003328 de la gama rejiband de Pemsa. Ala: 100. Protección: EZ

- Propiedad del archivo: CONSTRUNARIO
- Formato: FIEBDC-3/2012
- Programa: Construnario Versión 3.51
- Fecha de los precios: 16/04/2024
- Divisa: EUR

**PEM82003328** u Curva soporte radio, referencia 82003328 de la gama rejiband de Pemsa. Ala: 100. Protección: EZ
Precio: 95.48
Accesorio que mejora y asegura la creación de curvas en bandejas de rejilla Rejiband para instalaciones de cables de datos y Data Centers. Ala de alto 100 mm. Gracias a su diseño protege la curvatura de los cables guiando estos durante los cambios o giros planos. Fabricado en acero, disponible en varios sistemas de protección. Con sistema de protección EZ Código EAN: 8431927118974 Código ETIM 8.0: EC002935
