# Fijación de la tapa, referencia 82003333 de la gama rejiband de Pemsa. Protección: GC

- Propiedad del archivo: CONSTRUNARIO
- Formato: FIEBDC-3/2012
- Programa: Construnario Versión 3.51
- Fecha de los precios: 16/04/2024
- Divisa: EUR

**PEM82003333** u Fijación de la tapa, referencia 82003333 de la gama rejiband de Pemsa. Protección: GC
Precio: 7.34
Elemento de cierre de la tapa sobre la bandeja de rejilla Rejiband®, que aporta más seguridad al sistema ante una situación de viento o inclemencias meteorológicas. Fabricada en acero con sistema de protección AZ+. Código EAN: 8431927118929 Código ETIM 8.0: EC001002
