# Bandeja ciega en material aislante, serie Metatray de Pemsa. 100x200

- Propiedad del archivo: CONSTRUNARIO
- Formato: FIEBDC-3/2012
- Programa: Construnario Versión 3.51
- Fecha de los precios: 06/05/2024
- Divisa: EUR

**PEM82003656** m Bandeja ciega en material aislante, serie Metatray de Pemsa. 100x200
Precio: 29.77
Metatray bandeja ciega aislante 100x200 de Pemsa Código EAN: 8431927122520
