# Unión recta aislante Metatray 100 de Pemsa

- Propiedad del archivo: CONSTRUNARIO
- Formato: FIEBDC-3/2012
- Programa: Construnario Versión 3.51
- Fecha de los precios: 16/04/2024
- Divisa: EUR

**PEM82003673** u Unión recta aislante Metatray 100 de Pemsa
Precio: 11.16
Unión recta aislante Metatray 100 de Pemsa Código EAN: 8431927122698
