# Cambio CNV aislante Metatray 60x150 de Pemsa

- Propiedad del archivo: CONSTRUNARIO
- Formato: FIEBDC-3/2012
- Programa: Construnario Versión 3.51
- Fecha de los precios: 16/04/2024
- Divisa: EUR

| Código | Ud | Descripción | Precio |
|---|---|---|---|
| PEM82003689 | u | Cambio CNV aislante Metatray 60x150 de Pemsa | 64.34 |
