# Bandeja de chapa ciega de acero, referencia 82003755 de la gama pemsaband One de Pemsa. 60x200. Protección: AZ+

- Propiedad del archivo: CONSTRUNARIO
- Formato: FIEBDC-3/2012
- Programa: Construnario Versión 3.51
- Fecha de los precios: 16/04/2024
- Divisa: EUR

**PEM82003755** m Bandeja de chapa ciega de acero, referencia 82003755 de la gama pemsaband One de Pemsa. 60x200. Protección: AZ+
Precio: 89.78
Bandeja de chapa ciega de acero de 35, 60 y 100 mm de altura, con Sistema de protección GC, PG, AZ+, INOX 304 y 316L con borde de seguridad. La bandeja Pemsaband One® Ciega esta indicada para soporte y conducción de cables eléctricos en cargas medias y ligeras. La facilidad de montaje gracias a su sistema click de unión rápida enchufable de rápida conexión entre tramos siendo necesario solamente dos tornillos, permiten ahorrar en material y mano de obra. Dispone de una amplia variedad de tamaños para una elección acorde a las necesidades de cada instalación. Código EAN: 8431927123510
