# Metatray bandeja perforada aislante 60x300 de Pemsa

- Propiedad del archivo: CONSTRUNARIO
- Formato: FIEBDC-3/2012
- Programa: Construnario Versión 3.51
- Fecha de los precios: 15/04/2024
- Divisa: EUR

**PEM82004163** m Metatray bandeja perforada aislante 60x300 de Pemsa
Precio: 30.47
Metatray bandeja perforada aislante 60x300 de Pemsa Código EAN: 8431927126818
