# Metatray bandeja perforada aislante 100x400 de Pemsa

- Propiedad del archivo: CONSTRUNARIO
- Formato: FIEBDC-3/2012
- Programa: Construnario Versión 3.51
- Fecha de los precios: 15/04/2024
- Divisa: EUR

**PEM82004167** m Metatray bandeja perforada aislante 100x400 de Pemsa
Precio: 55.40
Metatray bandeja perforada aislante 100x400 de Pemsa Código EAN: 8431927126856
