# Metatray bandeja perforada aislante 100x600 de Pemsa

- Propiedad del archivo: CONSTRUNARIO
- Formato: FIEBDC-3/2012
- Programa: Construnario Versión 3.51
- Fecha de los precios: 15/04/2024
- Divisa: EUR

**PEM82004169** m Metatray bandeja perforada aislante 100x600 de Pemsa
Precio: 78.86
Metatray bandeja perforada aislante 100x600 de Pemsa Código EAN: 8431927126870
