# Suspensión central para sistema Megaband de Pemsa. 150 GC

- Propiedad del archivo: CONSTRUNARIO
- Formato: FIEBDC-3/2012
- Programa: Construnario Versión 3.51
- Fecha de los precios: 06/05/2024
- Divisa: EUR

**PEM_82004217** u Suspensión central para sistema Megaband de Pemsa. 150 GC
Precio: 40.00
Suspensión central para montaje a techo de bandeja de rejilla Código EAN: 8431927127020
