# Soporte horizontal de Pemsa. 41x41. Ancho: 200. Protección: EZ

- Propiedad del archivo: CONSTRUNARIO
- Formato: FIEBDC-3/2012
- Programa: Construnario Versión 3.51
- Fecha de los precios: 06/05/2024
- Divisa: EUR

**PEM_82004240** u Soporte horizontal de Pemsa. 41x41. Ancho: 200. Protección: EZ
Precio: 39.45
Soporte horizontal de 41x21 mm para la fijación a pared de bandejas portacables, tubos eléctricos y otras instalaciones de tuberías de calefacción, A/A, sistemas contra incendios, etc. Ancho 100 mm, Con Sistema de Protección EZ. Excelente capacidad de carga. Sistema robusto y seguro. Fabricado en acero, disponible en varios sistemas de protección. Código EAN: 8431927127259
