# Cinta helicoidal para la envoltura y protección del cableado, referencia 91031080 de Pemsa. (8/60), blanco

- Propiedad del archivo: CONSTRUNARIO
- Formato: FIEBDC-3/2012
- Programa: Construnario Versión 3.51
- Fecha de los precios: 16/04/2024
- Divisa: EUR

**PEM91031080** u Cinta helicoidal para la envoltura y protección del cableado, referencia 91031080 de Pemsa. (8/60), blanco
Precio: 1.53
Cinta helicoidal para la envoltura y protección del cableado. Disponible en diversas medidas. Fabricada en polietileno, color blanco RAL 9010 o color negro RAL 7021. Código EAN: 8431927012258 Código ETIM 8.0: EC002604
