# Bandeja de escalera, referencia 92014400 de la gama Megaband de Pemsa. 100x400. protección: PG

- Propiedad del archivo: CONSTRUNARIO
- Formato: FIEBDC-3/2012
- Programa: Construnario Versión 3.51
- Fecha de los precios: 16/04/2024
- Divisa: EUR

**PEM92014400** u Bandeja de escalera, referencia 92014400 de la gama Megaband de Pemsa. 100x400. protección: PG
Precio: 135.47
Bandeja de escalera diseñada para entornos industriales con cargas elevadas. Ala de alto 100 mm, Ancho 400 mm. La bandeja Megaband® esta formada por travesaños soldados y alternos de acero de 100 y 120 mm de altura y borde de seguridad para proteger y fortalecer la bandeja. Montaje mediante el sistema click de unión rápida entre tramos y accesorios. Fabricada en acero, en diversos tamaños y Sistemas de protección. Se suministra en tramos de 3 metros. Con sistema de protección PG Código EAN: 8431927055354 Código ETIM 8.0: EC000854
