# Bandeja de escalera, referencia 92016900 de la gama Megaband de Pemsa. 150x900. protección: PG

- Propiedad del archivo: CONSTRUNARIO
- Formato: FIEBDC-3/2012
- Programa: Construnario Versión 3.51
- Fecha de los precios: 16/04/2024
- Divisa: EUR

**PEM92016900** u Bandeja de escalera, referencia 92016900 de la gama Megaband de Pemsa. 150x900. protección: PG
Precio: 309.52
Bandeja de escalera diseñada para entornos industriales con cargas elevadas. Ala de alto 150 mm, Ancho 900 mm. La bandeja Megaband® esta formada por travesaños soldados y alternos de acero de 150 mm de altura y borde de seguridad para proteger y fortalecer la bandeja. Montaje mediante el sistema click de unión rápida entre tramos y accesorios. Fabricada en acero, en diversos tamaños y Sistemas de protección. Se suministra en tramos de 3 metros. Con sistema de protección PG Código EAN: 8431927104748 Código ETIM 8.0: EC000854
