# Curva 90º, referencia 93014750 de la gama Megaband de Pemsa. 100x750. Protección: PG

- Propiedad del archivo: CONSTRUNARIO
- Formato: FIEBDC-3/2012
- Programa: Construnario Versión 3.51
- Fecha de los precios: 16/04/2024
- Divisa: EUR

**PEM93014750** u Curva 90º, referencia 93014750 de la gama Megaband de Pemsa. 100x750. Protección: PG
Precio: 543.99
Accesorio metálico de travesaños soldados con borde de seguridad y sistema enchufable para curvas horizontales de ángulo 90° en una instalación de bandeja de escalera Megaband®. Ala de alto 100 mm, ancho 750 mm, ángulo de 90 º. Montaje mediante sistema click de conexión rápida. Fabricado en acero y disponible en diversos tamaños y sistemas de protección. Radio de curvatura 300 mm. Consultar disponibilidad de radio 600 mm. Con sistema de protección PG Código EAN: 8431927060860 Código ETIM 8.0: EC001535
