# Accesorio metálico para la construcción de derivación en T, referencia 93112400 de la gama Megaband de Pemsa. 60x400. Protección: PG

- Propiedad del archivo: CONSTRUNARIO
- Formato: FIEBDC-3/2012
- Programa: Construnario Versión 3.51
- Fecha de los precios: 16/04/2024
- Divisa: EUR

**PEM93112400** u Accesorio metálico para la construcción de derivación en T, referencia 93112400 de la gama Megaband de Pemsa. 60x400. Protección: PG
Precio: 360.30
Accesorio metálico con borde de seguridad soldado, sistema enchufable para la construcción de una derivación en T en cualquier punto de la bandeja Megaband®. Ala de alto 60 mm, ancho 400 mm. Montaje de conexión rápida mediante el sistema click, sin uniones. Fabricado en acero en diversos tamaños y sistemas de protección. Radio de curvatura 300 mm. Consultar disponibilidad de radio 600 mm. Con sistema de protección PG Código EAN: 8431927061553 Código ETIM 8.0: EC001540
