# Cruce metálico, referencia 93212600 de la gama Megaband de Pemsa. 60x600. Protección: PG

- Propiedad del archivo: CONSTRUNARIO
- Formato: FIEBDC-3/2012
- Programa: Construnario Versión 3.51
- Fecha de los precios: 16/04/2024
- Divisa: EUR

**PEM93212600** u Cruce metálico, referencia 93212600 de la gama Megaband de Pemsa. 60x600. Protección: PG
Precio: 813.71
Accesorio metálico enchufable para la creación de cruces entre dos líneas de bandejas Megaband®. Ala de alto 60 mm, Ancho 600 mm. Montaje de conexión rápida mediante el sistema click. Fabricado en acero, disponible en diversas medidas y Sistemas de protección. Radio de curvatura 300 mm. Consultar disponibilidad de radio 600 mm. Con sistema de protección PG Código EAN: 8431927062543 Código ETIM 8.0: EC001559
