# Cambio de nivel articulado, referencia 93412450 de Pemsa. 60x450. Protección: PG

- Propiedad del archivo: CONSTRUNARIO
- Formato: FIEBDC-3/2012
- Programa: Construnario Versión 3.51
- Fecha de los precios: 16/04/2024
- Divisa: EUR

**PEM93412450** u Cambio de nivel articulado, referencia 93412450 de Pemsa. 60x450. Protección: PG
Precio: 218.58
Accesorio metálico articulado compuesto por un tramo recto con dos travesaños soldados, con borde de seguridad y sistema enchufable para la creación de un cambio de nivel en la bandeja de escalera Megaband®. Ala de alto 60 mm, Ancho 450 mm. Permite realizar ascensos, descensos y cambios de altura en ángulos variables de 15, 30, 45 y 90°. Montaje de conexión rápida mediante el sistema click, sin uniones. Fabricado en acero en diversos tamaños y Sistemas de protección. Con sistema de protección PG Código EAN: 8431927105202 Código ETIM 8.0: EC001535
