# Soporte metálico universal, referencia 93930005 de la gama Megaband de Pemsa. Protección: GC

- Propiedad del archivo: CONSTRUNARIO
- Formato: FIEBDC-3/2012
- Programa: Construnario Versión 3.51
- Fecha de los precios: 16/04/2024
- Divisa: EUR

**PEM93930005** u Soporte metálico universal, referencia 93930005 de la gama Megaband de Pemsa. Protección: GC
Precio: 78.33
Soporte metálico para la instalación de cajas, luminarias otro mecanismo a la bandeja de escalera Megaband® instalándose el espacio entre los travesaños conectando la pieza con Kit de unión Megaband M8 o tornillería M8. Con sistema de protección GC Código EAN: 8431927082305 Código ETIM 8.0: EC001004
