# Bisagra de unión Pemsaband/Megaband, referencia 93930013 de Pemsa. Ala: 60. Protección: GC

- Propiedad del archivo: CONSTRUNARIO
- Formato: FIEBDC-3/2012
- Programa: Construnario Versión 3.51
- Fecha de los precios: 16/04/2024
- Divisa: EUR

**PEM93930013** u Bisagra de unión Pemsaband/Megaband, referencia 93930013 de Pemsa. Ala: 60. Protección: GC
Precio: 15.73
Pieza indicada para la creación de cambios de nivel, con ángulos regulables para bandejas de escalera Megaband® y chapa Pemsaband® de 60, 85, 100 y 120 mm de altura mediante tornillos y tuercas hexagonales de M8, según IEC 61537. Ala de alto 85 mm. Fabricadas en acero y disponible en varios Sistemas de protección. Con sistema de protección GC Código EAN: 8431927048943 Código ETIM 8.0: EC002413
