# Fijación metálica, referencia 939310021 de la gama megaband de Pemsa. Protección: GC

- Propiedad del archivo: CONSTRUNARIO
- Formato: FIEBDC-3/2012
- Programa: Construnario Versión 3.51
- Fecha de los precios: 16/04/2024
- Divisa: EUR

**PEM93930021** u Fijación metálica, referencia 939310021 de la gama megaband de Pemsa. Protección: GC
Precio: 3.82
Fijación metálica para la conexión de la bandeja Megaband® al soporte con tornillos y tuercas M8. Apta para todas las medidas de bandejas. Fabricada en acero, disponible en diversos Sistemas de protección. Con sistema de protección GC Código EAN: 8431927068125 Código ETIM 8.0: EC001005
