# Grapa metal para cable, referencia 93930145 de Pemsa. DN45. Protección: GC

- Propiedad del archivo: CONSTRUNARIO
- Formato: FIEBDC-3/2012
- Programa: Construnario Versión 3.51
- Fecha de los precios: 16/04/2024
- Divisa: EUR

**PEM93930145** u Grapa metal para cable, referencia 93930145 de Pemsa. DN45. Protección: GC
Precio: 16.40
Abrazadera metálica con Sistema de protección GC y en varios tamaños indicada para la fijación de cables a los travesaños de la bandeja de escalera Megaband®. Diámetro máximo DN45 mm. Montaje mediante sistema click de conexión rápida sin tornillos. Disponible para diversos diámetros de cable. Código EAN: 8431927049025 Código ETIM 8.0: EC000454
