# Piezas para la formación de una derivación empalme, referencia 93930204 de Pemsa. Ancho: 100. Protección: GC

- Propiedad del archivo: CONSTRUNARIO
- Formato: FIEBDC-3/2012
- Programa: Construnario Versión 3.51
- Fecha de los precios: 16/04/2024
- Divisa: EUR

**PEM93930204** u Piezas para la formación de una derivación empalme, referencia 93930204 de Pemsa. Ancho: 100. Protección: GC
Precio: 148.56
Conjunto de dos piezas metálicas, una para cada lateral, con borde de seguridad para la formación de derivaciones y empalmes en instalaciones de bandeja de escalera Megaband®. Fabricado en acero, con Sistema de protección GC. Disponible en diversos tamaños. Código EAN: 8431927050199 Código ETIM 8.0: EC001006
