# Panel de lana mineral rígido, URSA TERRA Panel Aluminio Gofrado P2363 de URSA. 50x1200x1200 mm. 1.4 m²·K/W. No hidrófilo, recubierto en la cara vista con un complejo kraft-aluminio gofrado. En panel

- Propiedad del archivo: CONSTRUNARIO
- Formato: FIEBDC-3/2012
- Programa: Construnario Versión 3.51
- Fecha de los precios: 30/04/2024
- Divisa: EUR

**2075005_URS** m2 Panel de lana mineral rígido, URSA TERRA Panel Aluminio Gofrado P2363 de URSA. 50x1200x1200 mm. 1.4 m²·K/W. No hidrófilo, recubierto en la cara vista con un complejo kraft-aluminio gofrado. En panel.
Precio: 20.11
Panel de lana mineral rígido, URSA TERRA Panel Aluminio Gofrado P2363 de URSA. 50x1200x1200 mm. 1.4 m²·K/W. No hidrófilo, recubierto en la cara vista con un complejo kraft-aluminio gofrado. En panel. Lana mineral de vidrio. Dimensiones: 50x1200x1200 mm. Conductividad térmica = 0.035 W/(m·K) . Calor específico = 800 J/(Kg·K). Densidad = 36 kg/m³. Resistencia térmica = 1.4 (m²·K/W). Resistencia al fuego : Euroclase B s1 d0. Tolerancia espesor (mm) : T4. Permeabilidad al vapor de la lana (µ) : MU1. Resistencia a la difusión del vapor (Z) : Z10 (Sd=6,75 m). Conforme a la norma UNE EN 13.162. Suministrado en panel. Aplicaciones: Bajo forjado. Falsos techos industriales. Código EAN: 8435078246012
