# Manta de lana mineral, URSA TERRA Manta paramento reforzada M4121 de URSA. 60x1200x13500 mm. 1.5 m²·K/W. No hidrófila, recubierta en una cara con un velo de vidrio reforzado. En rollo

- Propiedad del archivo: CONSTRUNARIO
- Formato: FIEBDC-3/2012
- Programa: Construnario Versión 3.51
- Fecha de los precios: 30/04/2024
- Divisa: EUR

**2075069_URS** m2 Manta de lana mineral, URSA TERRA Manta paramento reforzada M4121 de URSA. 60x1200x13500 mm. 1.5 m²·K/W. No hidrófila, recubierta en una cara con un velo de vidrio reforzado. En rollo.
Precio: 6.69
Manta de lana mineral, URSA TERRA Manta paramento reforzada M4121 de URSA. 60x1200x13500 mm. 1.5 m²·K/W. No hidrófila, recubierta en una cara con un velo de vidrio reforzado. En rollo. Lana mineral de vidrio. Dimensiones: 60x1200x13500 mm. Conductividad térmica = 0.04 W/(m·K) . Calor específico = 800 J/(Kg·K). Densidad = 12 kg/m³. Resistencia térmica = 1.5 (m²·K/W). Absorción de agua a corto plazo = 1 kg / m2. Resistencia al fuego : Euroclase A1. Tolerancia espesor (mm) : T3. Permeabilidad al vapor de la lana (µ) : MU1. Conforme a la norma UNE EN 13.162. Suministrado en rollo. Aplicaciones: Fachada industrial. Código EAN: 8435078201837
