# Manta de lana mineral con tecnología InCare, URSA AIR Manta Zero IN M8703 de URSA. 40x1200x11500 mm. Para el aislamiento térmico y acústico de conductos metálicos de climatización por el interior

- Propiedad del archivo: CONSTRUNARIO
- Formato: FIEBDC-3/2012
- Programa: Construnario Versión 3.51
- Fecha de los precios: 30/04/2024
- Divisa: EUR

**2135973_URS** m2 Manta de lana mineral con tecnología InCare, URSA AIR Manta Zero IN M8703 de URSA. 40x1200x11500 mm. Para el aislamiento térmico y acústico de conductos metálicos de climatización por el interior.
Precio: 15.45
Lana mineral de vidrio. Dimensiones: 40x1200x11500 mm. Resistencia térmica = 1.25 m2·K/W. Lambda (?90/90) 10°C (EN 12667-EN 12939) = 0.032 W/(m·K). Lambda (?90/90) 24°C (EN 12667-EN 12940) = 0.034 W/(m·K). Lambda (?90/90) 40°C (EN 12667-EN 12941) = 0.037 W/(m·K). Lambda (?90/90) 60°C (EN 12667-EN 12941) = 0.041 W/(m·K). Absorción acústica sin plénum (a): 0.55. Resistencia a la presión (EN 13403) = 800 Pa. Densidad nominal aproximada = 30 Kg/m3. Resistencia al fuego : Euroclase A2 s1 d0. Conforme a la norma UNE EN 14.303. Suministrado en rollo. Código EAN: 8435078263354
