# Manta de lana mineral, URSA TERRA Manta fieltro MNU 40 de URSA. 160x1200x4500 mm. 4 m²·K/W. No hidrófila, sin recubrimiento. En rollo

- Propiedad del archivo: CONSTRUNARIO
- Formato: FIEBDC-3/2012
- Programa: Construnario Versión 3.51
- Fecha de los precios: 30/04/2024
- Divisa: EUR

**2136458_URS** m2 Manta de lana mineral, URSA TERRA Manta fieltro MNU 40 de URSA. 160x1200x4500 mm. 4 m²·K/W. No hidrófila, sin recubrimiento. En rollo.
Precio: 11.52
Manta de lana mineral, URSA TERRA Manta fieltro MNU 40 de URSA. 160x1200x4500 mm. 4 m²·K/W. No hidrófila, sin recubrimiento. En rollo. Lana mineral de vidrio. Dimensiones: 160x1200x4500 mm. Conductividad térmica = 0.04 W/(m·K) . Calor específico = 800 J/(Kg·K). Densidad = 12 kg/m³. Resistencia térmica = 4 (m²·K/W). Resistencia al fuego : Euroclase A1. Tolerancia espesor (mm) : T1. Permeabilidad al vapor de la lana (µ) : MU1. Conforme a la norma UNE EN 13.162. Suministrado en rollo. Aplicaciones: Cubiertas industriales. Código EAN: 4017916453154
