# M2021 - Manta de aluminio, referencia 2141026 de Ursa. Espesor 55mm, ancho 1, 20m, largo 15m

- Propiedad del archivo: CONSTRUNARIO
- Formato: FIEBDC-3/2012
- Programa: Construnario Versión 3.51
- Fecha de los precios: 29/04/2024
- Divisa: EUR

**2141026-URS** m2 M2021 - Manta de aluminio, referencia 2141026 de Ursa. Espesor 55mm, ancho 1, 20m, largo 15m
Precio: 5.37
Manta aluminio URSA AIR M2021 espesor 50mm 1,20x16,50m de Resistencia Térmica 1,25m2·K/W Código EAN: 8435062271174
