# Panel de lana mineral con tecnología InCare, URSA AIR Manta aluminio M2021 de URSA. 50x1200x16500 mm. Para el aislamiento de conductos metálicos de climatización por el exterior

- Propiedad del archivo: CONSTRUNARIO
- Formato: FIEBDC-3/2012
- Programa: Construnario Versión 3.51
- Fecha de los precios: 30/04/2024
- Divisa: EUR

**2141026_URS** m2 Panel de lana mineral con tecnología InCare, URSA AIR Manta aluminio M2021 de URSA. 50x1200x16500 mm. Para el aislamiento de conductos metálicos de climatización por el exterior.
Precio: 5.64
Lana mineral de vidrio. Dimensiones: 50x1200x16500 mm. Resistencia térmica = 1.25 m2·K/W. Lambda (?90/90) 10°C (EN 12667-EN 12939) = 0.040 W/(m·K). Lambda (?90/90) 24°C (EN 12667-EN 12940) = 0.042 W/(m·K). Lambda (?90/90) 40°C (EN 12667-EN 12941) = 0.048 W/(m·K). Lambda (?90/90) 60°C (EN 12667-EN 12941) = 0.054 W/(m·K). Resistencia a la presión (EN 13403) = 800 Pa. Densidad nominal aproximada = 12 Kg/m3. Resistencia al fuego : Euroclase B s1 d0. Resistencia a la difusión del vapor (EN 12086) : MV1 - 148,15 m2h Pa/mg. Conforme a la norma UNE EN 14.303. Suministrado en rollo. Código EAN: 8435062271174
