# Panel de lana mineral semirrígido, URSA TERRA Plus 32 T0003 de URSA. 40x600x1350 mm. 1.25 m²·K/W. No hidrófilo, de altas prestaciones mecánicas, sin recubrimiento. En panel

- Propiedad del archivo: CONSTRUNARIO
- Formato: FIEBDC-3/2012
- Programa: Construnario Versión 3.51
- Fecha de los precios: 30/04/2024
- Divisa: EUR

**2141708_URS** m2 Panel de lana mineral semirrígido, URSA TERRA Plus 32 T0003 de URSA. 40x600x1350 mm. 1.25 m²·K/W. No hidrófilo, de altas prestaciones mecánicas, sin recubrimiento. En panel.
Precio: 8.24
Panel de lana mineral semirrígido, URSA TERRA Plus 32 T0003 de URSA. 40x600x1350 mm. 1.25 m²·K/W. No hidrófilo, de altas prestaciones mecánicas, sin recubrimiento. En panel. Lana mineral de vidrio. Dimensiones: 40x600x1350 mm. Conductividad térmica = 0.032 W/(m·K) . Calor específico = 800 J/(Kg·K). Densidad = 30 kg/m³. Resistencia térmica = 1.25 (m²·K/W). Absorción de agua a corto plazo = 1 kg / m2. Resistencia al fuego : Euroclase A1. Tolerancia espesor (mm) : T3. Resistencia específica al paso del aire (r’) : AFr10 (= 10 kPa·s/m2). Permeabilidad al vapor de la lana (µ) : MU1. Conforme a la norma UNE EN 13.162. Suministrado en panel. Aplicaciones: Acondicionamiento acústico de locales. Trasdosados en separación de viviendas. Buhardilla habitable. Bajo cubierta inclinada. Bajo forjado. Sobre falso techo. Medianeras. Tabiquería. Código EAN: 8435062275424
