# Manta de lana mineral, URSA TERRA Manta papel MRK 40 de URSA. 80x600x11000 mm. 2 m²·K/W. No hidrófila, recubierta con un papel kraft como barrera de vapor. En rollo

- Propiedad del archivo: CONSTRUNARIO
- Formato: FIEBDC-3/2012
- Programa: Construnario Versión 3.51
- Fecha de los precios: 30/04/2024
- Divisa: EUR

**2141745_URS** m2 Manta de lana mineral, URSA TERRA Manta papel MRK 40 de URSA. 80x600x11000 mm. 2 m²·K/W. No hidrófila, recubierta con un papel kraft como barrera de vapor. En rollo.
Precio: 6.06
Manta de lana mineral, URSA TERRA Manta papel MRK 40 de URSA. 80x600x11000 mm. 2 m²·K/W. No hidrófila, recubierta con un papel kraft como barrera de vapor. En rollo. Lana mineral de vidrio. Dimensiones: 80x600x11000 mm. Conductividad térmica = 0.04 W/(m·K) . Calor específico = 800 J/(Kg·K). Densidad = 12 kg/m³. Resistencia térmica = 2 (m²·K/W). Resistencia al fuego : Euroclase F. Tolerancia espesor (mm) : T1. Resistencia a la difusión del vapor (Z) : Z1 (Sd=0,675 m). Conforme a la norma UNE EN 13.162. Suministrado en rollo. Aplicaciones: Buhardilla habitable. Bajo cubierta inclinada. Sobre falso techo. Código EAN: 8435062275691
